# Muster-Leistungsbeschreibung
Leistungsbeschreibung (GAEB 90, DA81)
Währung: EUR

## WTA-Sanierputzsystem classic rapid
Datum: 19.09.25

### Titel 00001 Vorbemerkung

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur Bauzustandsanalyse

Vor der Wahl einer geeigneten
Instandsetzungsmaßnahme ist das zu sanierende
Bauteil / Mauerwerk im ausreichenden Maße zu
untersuchen. Art und Umfang der Untersuchungen
sind objektspezifische festzulegen.

Für die Probennahme, den Untersuchungsmethoden und
der Beurteilung sind die Vorgaben des WTA
Merkblattes 4-5-99/D "Beurteilung von Mauerwerk -
Mauerwerksdiagnostik" zu berücksichtigen.

*Hinweis*
Hinweis zum Sanierputzsystem Remmers
"Classic rapid"

Das Remmes Sanierputzsystem "Classic rapid" erfüllt
die
die Vorgaben des WTA Merkblattes E-2-9-18/D.
Remmers Sanierputz SP Top rapid ist gemäß den
Vorgaben der WTA geprüft und zertifiziert.

Das System ist für die Sanierung von Wandbildnern
mit einer geringen bis mitteleren
Schadsalzbelastung anwendbar. Als
Bewertungsgrundlage ist die Tabelle 6.1:
"Bewertung der Salzbelastung eine Altputzes oder
einer langfristig unverputzten Mauwerksoberfläche
(0-2cm Tiefe) " des WTA Merkblattes E-2-9-18/D
anzuwenden.

Die Mindestschichtdicke des Sanierputzes bei geringer
bis mittlerer Schadsalzbelastung beträgt 20 mm.

Für die Verarbeitung des Systems sind die Vorgaben
des oben genannten Merkblattes sowie die
Herstellerangaben zu berücksichtigen.

### Titel 00002 Vorarbeiten

**00002.0001 Altputz entfernen**
Altputz von den zu sanierenden
Flächen vollständig entfernen.
Anfallenden Bauschutt in
Container verladen.
Einheit: m2

**00002.0002 Schadhafte Fugen ausräumen**
Schadhafte Fugen ca. 2 cm tief ausräumen.
Anfallenden Bauschutt in Container verladen.
Einheit: m

**00002.0003 Putzuntergrund reinigen**
Putzuntergrund durch mechanischen
Abtrag wie schleifen, strahlen oder fräsen
reinigen.  Es ist ein tragfähiger,
Untergrund herzustellen.
Einheit: m2

### Titel 00003 Sanierputzauftrag

**00003.0001 Fugenverschluss / Egalisierung des Putzuntergrundes**
Offene Fugen so wie Fehlstellen
oder Ausbrüche > 5mm
mit einem wasserdampfdiffusionsoffenen,
kapillaraktiven, hoch salzspeichernden
Porengrundputz verschließen.

Produktkenndaten:
Porosität > 50 Vol. %
Schüttdichte: ca. 1,0 kg/dm³
Druckfestigkeit: entspricht CS III (i.M. 5,5
N/mm²)
kapillare Wasseraufnahme: > 1,0 kg/m²
Wassereindringtiefe: > 5 mm

Verbrauch:
Ca. 9,5 kg/m² bei 1 cm Schichtdicke
Remmers SP Levell <0401>
Einheit: m2

**00003.0002 Haftbrücke auf saugenden Untergründen (schnell abbindend)**
*** Grundposition ZZ 001.0
Haftbrücke aus einem schnell abbindendem,
Vorspritzmörtel mit hohem
Sulfatwiderstand auf dem saugfähigen,
vorbereiteten Untergrund herstellen.

Produktkenndaten:
Schüttdicke ca. 1,7 kg/dm³
Wassereindringtiefe ca. 1h > 5mm
Druckfestigkeit (28d) 18 N/mm²

Verbrauch:
Ca. 3-4 kg/m²
Remmers SP Prep <0406>
Einheit: m2

**00003.0003 Haftbrücke auf schwach saugenden Untergründen (schnell abbindend)**
*** Wahlposition ZZ 001.1
Haftbrücke aus einem schnell abbindendem,
Vorspritzmörtel mit hohem
Sulfatwiderstand auf dem schwach saugenden,
vorbereiteten Untergrund herstellen.

Gewähltes Produkt:
Remmers SP Prep rapid oder gleichwertig

Produkteigenschaften:
Hohe Untergrundhaftung
Schnell abbindend
Bereits nach 90 min. überarbeitbar
Hoher Sulfatwiderstand und niedrig wirksamer
Alkaligehalt (SR/NA)

Produktkenndaten:
Schichtdicke Max. 5 mm
Schüttdichte Ca. 1,7 kg/dm³
Wasseranspruch Ca. 4,4 l/30 kg
Wasserdampfdurchlässigkeit µ ? 18
Wassereindringtiefe Nach 1 h > 5 mm
Brandverhalten Klasse A1
Druckfestigkeit (28 d) CS IV (> 6,0 N/mm²)
Größtkorn 3,15 mm
Gesteinskörnung gemäß DIN EN 13139

Verbrauch:
Ca. 4-6 kg/m² bei volldeckendem Auftrag
Remmers SP Prep rapid <0406>
Einheit: m2

**00003.0004 Sanierputzauftrag innen (rapid)**
Oberputz aus einem schnell erhärtenden,
wasserdampfdiffusionsoffenen,
porenhydrophoben WTA-zertifizierten
Sanierputz herstellen.

Gewähltes Produkt:
Remmers SP Top rapid oder gleichwertig

Produkteigenschaften:
Schnell erhärtend
Hoher Sulfatwiderstand und niedrig wirksamer
Alkaligehalt (SR/NA)
Hohes Salzspeichervermögen
Wasserdampfdiffusionsoffen
Porenhydrophob
Faserverstärkt
Austrocknungsfördernd

Produktkenndaten:
Schichtdicke Einlagig bis 30 mm
Zweilagig bis 40 mm
Schüttdichte Ca. 0,9 kg/dm³
Druckfestigkeitsklasse CS II (1,5 - 5,0 N/mm²)
Wasseranspruch Ca. 6,2-6,4 l / 20 kg
Kap. Wasseraufnahme w24 ? 0,3 kg/m²
Wasserdampfdurchlässigkeit µ ? 15
Wassereindringtiefe Nach 24 h < 5 mm
Brandverhalten Klasse A1
Größtkorn 1,25 mm
Gesteinskörnung gemäß DIN EN 13139
Fremdüberwachung GG-Cert + WTA

Verbrauch:
Ca. 16 kg/m² bei 20 mm Schichtdicke
Remmers SP Top rapid <0404>
Einheit: m2

**00003.0005 Mineralischen Flächenspachtel auftragen (SP Fill Q3)**
Feine, geschlossene und anstrichfähige Putzflächen
mit einem mineralischen Flächenspachtel
herstellen.

Gewähltes Produkt:
Remmers SP Fill Q3 oder gleichwertig

Produkteigenschaften:
Anstrich- und tapezierfähig
Filzbar
Schichtdicke einlagig 1 - 5 mm
Hand- und maschinenverarbeitbar
Nach Erhärtung schleifbar.

Produktkenndaten:
Schichtdicke Einlagig 1 - 5 mm
Schüttdichte Ca. 1,1 kg/dm³
Druckfestigkeitsklasse CS II (1,5 - 5,0 N/mm²)
Wasseranspruch 6,0-6,4 l/20 kg
Kap. Wasseraufnahme w24 >1 kg/m²h
Größtkorn 0,3 mm

Verbrauch:
Ca. 1,3 kg/m² je mm Schichtdicke
Remmers SP Fill Q3 <0409>
Einheit: m2

**00003.0006 Oberflächenbeschichtung mit wasserdampfdurchlässigem Farbsystem**
Farbbeschichtung aus einer hoch
wasserdampfdurchlässigen, lösemittelfreien und
emissionsarmen Innenwandfarbe herstellen.

Gewähltes Produkt:
Remmers Color SP oder gleichwertig

Produkteigenschaften:
Lösemittel- und weichmacherfrei
Emissionsarm
Nassabriebklasse 3 nach DIN EN 13300
Deckvermögen Klasse 1 bei 7,5 m /l
Glanzgrad: stumpfmatt
Hoch wasserdampfdurchlässig

Produktkenndaten:
Bindemittel Lösemittelfreie Acrylatdispersion
Dichte (20 °C) Ca. 1,4 kg/l
Viskosität Verarbeitungsgerecht
Wasserdampfdurchlässigkeit sd-Wert < 0,01 m bei 0,3
l/m²

Verbrauch:
Ca. 0,13 - 0,15 l/m² je Arbeitsgang
Remmers Color SP <3080>
Einheit: m2
